# Muster-Leistungsbeschreibung
Leistungsbeschreibung (GAEB 90, DA81)
Währung: EUR

## Epoxy BS 4000/ Epoxy BS 3000 SG
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

**00001.0001 Schichtdickenzuschläge Remmers Deck OS 8 WD (LE)**
Hinweis: Aufgrund von Verarbeitungsbedingungen,
Rautiefen oder zu erbringender Mindestschichtdicken können Mehrverbräuche bzw.
Schichtdickenzuschläge erforderlich sein.

Verbrauch:
Nach Bedarf für Rautiefe und Fließeigenschaften
mind. 1,20 kg/m² Remmers Epoxy BS 4000 <6320>
u. anteilig Remmers Selectmix 01/03 <4405>
Einheit: m2

**00001.0002 Stahlkugelstrahlen**
Untergrundvorbehandlung der Bodenflächen mittels
Stahlkugelstrahlverfahren
Einheit: m2

**00001.0003 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0004 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0005 Hohlkehle mit einem 2K EP Bindemittel u. Sieblinie 1:10**
*** Grundposition ZZ 001.0
Kunstharzgebundener Mörtel bestehend aus einem 2-K
EP-Bindemittel und einer speziellen
Quarzsandsieblinie im
Mischungsverhältnis bis 1:10 GT.

gewählte Produkte oder gleichwertig:
Remmers Epoxy ST 100 /  Selectmix 0/10

Farbton: transparent

Produktkenndaten -
Im Anlieferungszustand:
Komponente A, Komponente B. Mischung,
Viskosität (25 °C): 870 mPa s, 200 mPa s, 600 mPa
s,Dichte (20 °C) 1,12 g/cm³, 1,03 g/cm³, 1,10
g/cm³,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Einheit: lfm

**00001.0006 Hohlkehle mit einem 2K EP Bindemittel u. Sieblinie 1:10, abgestellt**
*** Wahlposition ZZ 001.1
Kunstharzgebundener Mörtel bestehend aus einem 2-K
EP-Bindemittel und einer speziellen Quarzsandsieblinie
im
Mischungsverhältnis bis 1:10 GT.

gewählte Produkte oder gleichwertig:
Remmers Epoxy ST 100 /  Selectmix 0/10

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0007 Grundierung mit einem wässrigen 2K EP-Bindemittel (OS 8 WD)**
Liefern und Aufbringen einer Grundierung auf dem
vorbereiteten Untergrund mit einem
wasseremugierbaren, pigmentierten,
weichmacherfreien, nonyl- und alkylphenolfreien
Epoxydharz.

gewähltes Produkt oder gleichwertig:
Remmers Epoxy BS 4000

Anwendungsbereiche Grundierung, Ausgleichs- und
Basisbeschichtung von Remmers WDD-System-Beschichtungen
 - Bestandteil im System Remmers OS 8-WD (LE)

Eigenschaften:
- Hoch füllbar
- Wasserdampfdiffusionsfähig
- Frost- und tauwechselbeständig
- Systemprüfung rückwärtige Durchfeuchtung
- Im ausreagierten Zustand physiologisch unbedenklich
Produktkenndaten:
Im Anlieferungszustand -
Komponente A, Komponente B, Mischung,
Viskosität (25 °C): 300 mPa s, 450 mPa s, 950 mPa s,
Dichte (20 °C): 1,31 g/cm³, 1,11 g/cm³, 1,26 g/cm³,

Im ausreagierten Zustand -
Festkörpergehalt 58 M-%
Die genannten Werte stellen typische
Produkteigenschaften dar und sind nicht als
verbindliche Produktspezifikationen zu verstehen.

Verbrauch:
Verbrauch:
ca. 0,15 - 0,25 kg/m² Remmers Epoxy BS 4000
(je nach Untergrund) <6320-6323>
Einheit: m2

**00001.0008 Einstreuschicht mit einem wässrigen 2K EP-Bindemittel (OS 8 WD)**
Liefern und Aufbringen einer gefüllten
Einstreuschicht auf der vorbereiteten Untergrund
mit einem wasseremugierbaren, pigmentierten
Epoxydharz.
Mischungsverhältnis
ca. 1 GT Bindemittel : 1 GT Quarzsand
Verbrauch ca. 2,0 kg/m² Mischung + 10% Wasser bez. auf
Bindemittelmenge

gewählte Produkte oder gleichwertig:
Remmers Epoxy BS 4000
Remmers Quarz 01/03
Remmers Quarz 03/08

Anwendungsbereiche Grundierung, Ausgleichs- und
Basisbeschichtung von Remmers WDD-System-Beschichtungen
 - Bestandteil im System Remmers OS 8-WD (LE)

Eigenschaften:
- Hoch füllbar
- Wasserdampfdiffusionsfähig
- Frost- und tauwechselbeständig
- Systemprüfung rückwärtige Durchfeuchtung
- Im ausreagierten Zustand physiologisch unbedenklich
Produktkenndaten:
Im Anlieferungszustand -
Komponente A, Komponente B, Mischung,
Viskosität (25 °C): 300 mPa s, 450 mPa s, 950 mPa s,
Dichte (20 °C): 1,31 g/cm³, 1,11 g/cm³, 1,26 g/cm³,

Im ausreagierten Zustand -
Festkörpergehalt 58 M-%
Die genannten Werte stellen typische
Produkteigenschaften dar und sind nicht als
verbindliche Produktspezifikationen zu verstehen.

Verbrauch:
mind. 1 kg/m² Remmers Epoxy BS 4000 <6320-6323>
ca. 1,0 kg Remmers Selectmix 01/03 (MV 1:1 <4405>)
anteilig Wasser
Einstreuung:
mind. 6,0 kg/m² Remmers Quarz 03/08 DF <4406>
Einheit: m2

**00001.0009 Kopfversiegelung mit einem wässrigen 2KEP-Bindemittel (OS 8 WD)**
Liefern und Aufbringen einer Kopfversiegelung auf
der abgestreuten Fläche mit einem
wasseremugierbaren, pigmentierten,
seidenglänzenden Epoxydharz.

gewähltes Produkt oder gleichwertig:
Remmers Epoxy WBS 3000 SG

Anwendungsbereiche Versiegelung von Remmers
WDD-System-Beschichtungen
 - Bestandteil im System Remmers OS 8-WD

Arbeitsvorbereitung Anforderungen
Eigenschaften:
- Wasserdampfdiffusionsfähig
- Frost- und tauwechselbeständig
- Im ausreagierten Zustand physiologisch unbedenklich
Produktkenndaten:
Im Anlieferungszustand -
Komponente A, Komponente B, Mischung,
Viskosität (25 °C): 750 mPa s, 750 mPa s, 1400 mPa s,
Dichte (20 °C): 1,4 g/cm³, 1,1 g/cm³, 1,4 g/cm³,

Im ausreagierten Zustand
Festkörpergehalt 65 M-%
Die genannten Werte stellen typische
Produkteigenschaften dar und sind nicht als
verbindliche Produktspezifikationen zu verstehen.

Verbrauch:
mind. 0,6 kg/m² Remmers Epoxy BS 3000 SG (2
Arbeitsgänge) <6380-6383, 6386 u. 6389>
Einheit: m2
